# Sporthalle Altenahr - Neubau nach Flutschaden
Angebotsaufforderung (GAEB DA XML 3.3, DA83)
Projekt: 2022-38
Währung: EUR
Erstellt mit: GXML Toolbox V3.3 R20220330, ORCA AVA 27 27.00.00, 19.06.2026

## ALLGEMEINE BAUBESCHREIBUNG
Das Bauvorhaben befindet sich in Altenahr im Ortsteil Altenburg.

In der unmittelbaren Nachbarschaft befinden sich eine Grundschule, Wohnbebauung sowie öffentliche Parkplätze
Das Grundstück kann auf der Nordseite (Schulhof) und Südseite (Außensportfläche) angefahren werden.
Auf der Außensportfläche befinden sich aktuell temporäre Containerbauten, die ein Jugendbüro und Lagerflächen beherbergen.

Die Verbandsgemeindeverwaltung Altenahr beabsichtigt im Norden der geplanten Realschule eine neue Mehrzweck-Sporthalle inkl. Kopfbau und Verbindungsbau zum Schulgebäude zu errichten.
Das hier auszuführende Bauprojekt umfasst die Sporthalle, den Kopfbau sowie den Verbindungsgang.

Für die Sporthalle wird ein nahezu quadratisches Gebäude bestehend aus einer 3-Feld-Mehrzwecksporthalle und eines 2-stöckigen Kopfbaus inkl. Tribünenbereichen geplant.

Die Grundrissabmessungen betragen ca. 50,2m x 68,8m.

Die geplante Attikahöhe liegt auf ca. 11,13m.

Im Kopfbau beträgt die Geschosshöhe im EG ca. 4,0m und im 1.OG ca. 5,2m.

Der Hallenbereich wird eingeschossig ausgeführt.

Das Gebäude ist nicht unterkellert.

Die Oberkanten der Rohdächer liegen auf ca. 10,29m (TRH Westseite), 9,25m (Kopfbau), bzw. 10,35m (Hallenbereich).

Zwischen den jeweiligen Dächern wird stets eine Aufkantung als Attika angeordnet. Das Obergeschoss springt gegenüber dem Erdgeschoss entlang Achse B um ca. 5m zurück.

Auf allen Dachdecken wird eine extensive Begrünung aufgebracht.
Im 1.OG sind neben den Tribünen die Besucherbereiche (Garderobe, WCs) sowie Technik- und Lagerbereiche untergebracht.
Im EG sind die Umkleiden nebst den dazugehörigen Sanitärbereichen und weitere Technik- und
Lagerflächen sowie ein Treppenhaus zu finden.

Die Hallengröße beträgt im Grundriss insgesamt ca. 29,62m x 49,0m und kann mittels an der Dachkonstruktion befestigten Trennvorhängen in 3 separate Hallenbereiche unterteilt werden.
Darüber hinaus werden weitere Sportgeräte wie Seile, Basketballkörbe und Ringe an das Dachtragwerk gehängt.

Im Süden des Kopfbaus befindet sich der Eingangsbereich eine weitere Treppe und ein Aufzug sowie der angrenzende Verbindungsgang zum Schulgebäude.

Fläche des Baugrundstückes:  ca. 28.292 m2
Fläche Grundschule:  ca. 6545 m²
Fläche Sporthalle:  ca. 6495 m²
Fläche Realschule:  ca. 6.740 m²
Fläche Außensportanlagen:  ca. 7690 m²
Fläche Jugendbüro:  ca. 777 m²

Konstruktion:

Bodenplatte/Tiefengründung gemäß Statik und Bodengutachten;
Fundamente:  Bodenplatte C 25/30, d=40cm und Schachtringe (Brunnengründung) mit einem Durchmesser von 1,0m bis 2,0m auf gewachsene Böden gem. Bodengutachten; oberseitige Schweißbahnabdichtung. Einzel- und Streifenfundamente n. Statik

Außenwände : Stahlbeton, d= 25cm; Stahlbetonfertigteile, d=25cm

Innenwände : Stahlbeton, d= 25cm; alle weiteren tragenden und nichttragenden Innenwände werden in Mauerwerk ausgeführt.

Dachkonstruktion EG : Flachdach als massive Stahlbetondecke, Stärke: 20-25 cm
Dachkonstruktion OG: Flachdach als massive Stahlbetondecke, Stärke: 20-25 cm
Dachaufbau: Wärmedämmung und Gründach für extensive Begrünung gem. GEG-
Berechnung/-Planung, Abdichtung 2-lagig mittels Bitumenschweißbahnen Dachkonstruktion Halle: Trapezblechlage auf Tragkonstruktion aus Stahl-Fachwerk-Bindern, Gründachaufbau gem. übrigen Dachflächen

## ALLGEMEINE VORBEMERKUNGEN
Die Erschließung der Baustelle erfolgt über die bestehenden Straßen "Am Steinacker" und "Schulstraße" in Altenahr im Ortsteil Altenburg.

Rettungswege sowie Straßen und Wege mit ausgewiesenes fußläufigen Erschließungen sind in jedem Fall von Baustellenfahrzeugen freizuhalten.

Dazu werden vor Beginn der Maßnahme entsprechende Planunterlagen den AN zur Verfügung gestellt.

Verschmutzungen und Beschädigungen von Straßen, Wegen und Höfen sind zu vermeiden, bzw. sofort und unaufgefordert zu beseitigen.

Eine angepasste und vorausschauende Fahrweise durch das der Schule vorgelagerte Wohngebiet ist dringend erforderlich.

Die Hinweise der Bauleitung und des Sicherheits- und Gesundheitsschutzkoordinators sind zu beachten.

Die Beantragung und Einholung der Genehmigungen für die (temporäre Sperrung) von Gehwegen, Straßen oder Teilen davon, z. B. für Anlieferungen oder die Nutzung durch besondere Fahrzeuge (Schwertransport, Überbreite, Überlänge) erfolgt durch den AN.

Die Gebühren für die Sperrgenehmigung trägt der AN. Sofern eine Sondernutzung des öffentlichen Straßenraumes erforderlich ist, ist der dazugehörige Antrag mit dem AG abzustimmen. Antragsteller und Gebührenbescheidempfänger ist der AG.

Die Kosten für die Sondernutzung des öffentlichen Straßenraumes trägt nicht der AN.

Parkmöglichkeiten für Firmenfahrzeuge stehen innerhalb der Baustelleneinrichtung in ausreichendem Umfang zur Verfügung. Privatfahrzeuge der Mitarbeiter dürfen während der Bauzeit die Parkplätze auf der Baustelleneinrichtungsfläche nicht benutzen.

10 Örtlichkeit
Der Bieter kann sich vor Abgabe des Angebotes an Ort und Stelle über Art, Umfang und eventuelle Erschwernisse der auszuführenden Leistung sowie über die Zufahrtsmöglichkeiten zum Gelände zu informieren.

20 Baustelleneinrichtung
Der in der Anlage beigefügte Baustelleneinrichtungsplan stellt die wichtigsten Bestandteile der Baustelleneinrichtung dar, u.a.:
- Verlauf Bauzaun mit Zugangstoren/-türen
- mögliche Lagerflächen in Abstimmung mit der Bauleitung
- Kurzzeitparkmöglichkeiten für Firmenfahrzeuge Halteverbotsbereiche
- mögliche Standorte von Firmencontainern in Abstimmung mit der Bauleitung

Die Containerstellung der betriebseigenen Container des AN ist vor Anlieferung der Container mit der Bauleitung abzustimmen.

Es werden Lagermöglichkeiten in Form von Stellflächen zur Verfügung gestellt.

Die Nutzung der im Baustelleneinrichtungsplan eingetragenen Standorte für Materiallagerung und Container bzw. zusätzlich erforderliche Flächen sind mit der Bauleitung vor Beginn der Arbeiten abzustimmen, ebenso die Plätze für Geräte- und Schuttcontainer. Sofern zusätzliche Flächen benötigt werden, sind diese vom AN eigenverantwortlich zu beschaffen. Für die Absicherung der Materialien und persönlichen Gegenstände hat der AN zu sorgen. Die Bau- und Lagerflächen sind ständig besenrein zu halten.

Die gesetzliche Entsorgung von Verpackungsmaterial und Bauschutt ist Sache des AN. Kommt der AN seiner Verpflichtung nicht nach, veranlasst der AG die Reinigung, sowie den Abtransport der Abfälle auf Rechnung des AN. Auf die erforderliche Reinigung der ausfahrenden Fahrzeuge wird besonders hingewiesen. Die Baustraßen und die öffentlichen Straßenflächen sind von Bauschmutz sauber zu halten. Verunreinigungen / Verschmutzungen der umliegenden Straßen, die durch den Auftragnehmer verursacht wurden, sind umgehend zu beseitigen. Ggf. sind diese Bereiche mehrmals täglich zu reinigen. Wird dies unterlassen, behält sich der AG vor, durch ein Straßenreinigungsunternehmen die Verschmutzungen beseitigen zu lassen. Die Kosten hierfür werden dem Auftragnehmer in Rechnung gestellt.

Sanitäre Einrichtung und Pausenräume werden bauseits zur Verfügung gestellt.

Die Aufstellung von Wohnunterkünften auf dem Baugrundstück ist nicht erlaubt.
Der Bauherr untersagt ausdrücklich die Nutzung der Zuwegungen als Lager- und Arbeitsplatz. Lagerfläche ist auf dem Grundstück vorhanden, die Flächen werden dafür in einem Baustelleneinrichtungsplan zugewiesen.

Das Abstellen von Firmen- und Personalfahrzeugen auf dem Grundstück ist außer zum kurzzeitigen Entladen nur in den dafür ausgewiesenen Bereichen gestattet.

Die Materialanlieferung und Lagerplätze sind mit der Bauleitung frühzeitig abzustimmen.

Der Bieter hat für sein Gewerk die jeweiligen Transportwege und -art, etc. selber festzulegen und bei der Kalkulation mitzuberücksichtigen, eine Hilfestellung durch den AG wird nicht geschuldet. Der Bauzaun darf ohne ausdrückliche Genehmigung der Bauleitung weder geöffnet noch in seiner Funktion oder Lage geändert werden. Personen, die weder zum Bauherr oder Planungsteam noch zum Ausführungsteam
gehören, ist der Zutritt zur Baustelle nicht gestattet. Der AN erhält zu den Toren der Baustelle jeweils einen Schlüssel. Die Baustellentore sind geschlossen zu halten und nach dem Befahren und Verlassen des Baufeldes wieder zu verschließen. Soweit der AN als einziger allein auf der Baustelle ist, hat er abends für die Schließung der Tore zu sorgen, ansonsten wird dies von der Bauleitung koordiniert und ist auf deren Anweisung auszuführen.

30 Versorgungsanschlüsse
Baustellenanschlüssen für Baustrom und Bauwasser, sowie Baustromverteiler, Unterverteiler und Baustellenbeleuchtung werden bauseits zur Verfügung gestellt.
Arbeitsplatzleuchten und Verlängerungskabel hat der AN auf eigene Kosten aufzustellen, vorzuhalten und zu beseitigen.

40 Verwertung/Beseitigung
Abfälle im Sinne des Kreislaufwirtschafts- und Abfallgesetzes (KrW-/AbfG) - z. B. Bau- und Abbruchabfälle, Erdaushub etc. - sind vorrangig zu verwerten. Abfälle, die nicht verwertet werden können, sind ordnungsgemäß zu beseitigen. Dabei wird zwischen nicht überwachungsbedürftigen, überwachungsbedürftigen und besonders überwachungsbedürftigen Abfällen unterschieden. Abfälle im Sinne des
Kreislaufwirtschafts- und Abfallgesetzes der im Leistungsverzeichnis enthaltenen Positionen sind entsprechend ihrer Abfallschlüsselnummer einer für sie zugelassenen Abfallentsorgungsanlage zuzuführen. Auskünfte zu diesem Thema können zugelassene Entsorgungsfachbetriebe und die verantwortlichen Behörden erteilen. Der Nachweis über die Entsorgung (gemäß der Nachweisverordnung) ist mit jeder A-Kontorechnung, spätestens jedoch nach Aufforderung durch die
Bauleitung zu erbringen. Der Unternehmer hat verantwortungsvoll seinen Schutt / Abfall zu beseitigen. Generell wird auf die DIN 18299 / VOB/C verwiesen, ergänzend wird vereinbart, dass der AN regelmäßig (1 x pro Woche) seinen Schutt/Abfall beseitigt.

50 Lärm-, Schmutz und Erschütterungsschutz
Die Beeinträchtigungen im Baustellenbereich und den umgebenen Straßen und Gehwegen durch Lärm, Erschütterung oder Staub sind für Anwohner, Passanten und das Baustellenpersonal auf das unvermeidbare Maß zu beschränken. Der Unternehmer hat alle Arbeiten mit Geräten auszuführen, die dem neusten Stand des Immissionsschutzgesetzes entsprechen.
Schneidgeräte sind mit Schalleinhausungen zu umwehren. Die Kosten sind in die EP einzurechnen.

60 Schutz vorhandener Bauteile
Vorhandene Bauteile, auch außerhalb des Arbeitsbereichs des AN, sind durch den AN für die Dauer seiner Leistungen zu schützen, wenn sie durch diese gefährdet werden könnten. Für alle durch den Auftragnehmer verursachten Schäden haftet er in vollem Umfang.

70 Verantwortlicher Bauleiter
Der AN benennt bei der Auftragserteilung schriftlich den für das Projekt verantwortlichen Bauleiter. Die Anwesenheit des deutsch sprechenden Verantwortlichen während der gesamten Ausführungszeit auf der Baustelle gehört zur Leistung des AN. Der AN stellt dem AG die Funktelefonnummer des Bauleiters zur Verfügung.

Während der beauftragten Tätigkeit ist die Anwesenheit des Projektleiters des AN bei der wöchentlicher Bausitzung verpflichtend und entsprechend einzukalkulieren. Bei Bedarf werden zusätzliche Termine über die wöchentlichen Beratungen hinaus vereinbart.

Der Projektleiter des AN muss mit ausreichender Entscheidungsbefugnis ausgestattet sein, um verbindliche Vereinbarungen treffen zu können und Anweisungen der AG erforderlichenfalls sofort ausführen zu lassen.

80 Bauüberwachung
Der Auftraggeber überträgt die Bauüberwachung einem Planungsbüro bzw. dessen Bevollmächtigten, der bevollmächtigt ist, den AG bei den Belangen der örtlichen Baudurchführung zu vertreten. Zu Änderungen und Ergänzungen des Vertrages ist die Bauüberwachung nicht berechtigt.

90 Sicherheit und Gesundheitsschutz
Der Bauherr wird gem. Baustellenverordnung einen Koordinator für Sicherheit und Gesundheitsschutz (SiGeKo) auf der Baustelle bestellen.
Der Auftragnehmer hat die Hinweise des SiGeKo zur Arbeitssicherheit und zum Gesundheitsschutz zu berücksichtigen. Sämtliche Verpflichtungen des AN bleiben hiervon unberührt. Es wird darauf hingewiesen, dass der AN die Bestimmungen des aktuellen Arbeitsschutzgesetzes eigenverantwortlich
einzuhalten hat. Ergänzend sind die Richtlinien des Arbeitsschutzes RAB (10, 30, 31, 33) sowie die Vorschriften der BG nach BGV 8 zu beachten.

Für die Baustelle wird bauseitig ein Sicherheits- und Gesundheitsschutzplan erarbeitet, der die zu erwartenden Gefährdungen bei den einzelnen Gewerken auflistet und Lösungen für einen sicheren Baustellenbetrieb angibt. Jeder Auftragnehmer ist verpflichtet, sich vor Beginn der Arbeit über die Inhalte des SiGe-Plans zu informieren und bei der Ausführung zu berücksichtigen. Zur Information kann der SiGeKo Erläuterungstermine festsetzen an denen teilzunehmen der AN verpflichtet ist.

Soweit der Auftragnehmer für sein Gewerk vom SiGe-Plan abweichende Gefährdungen feststellt, hat er diese vor Beginn der Arbeiten der Bauleitung des AG anzuzeigen und Sicherheitslösungen darzulegen.
Gleiches gilt, wenn der AN vom SiGe-Plan abweichende Sicherheitslösungen anstrebt. Die Gefährdungsanalysen und die vorgesehenen Sicherheitslösungen sind auf Verlangen des AG schriftlich darzustellen. Der AG kann vom SiGe-Plan abweichende Sicherheitslösungen zurückweisen und die im SiGe-Plan aufgeführten Lösungen verlangen. Werden vom Koordinator bei seinen Sicherheitsbegehungen Ausführungsmängel in den Belangen von Sicherheit und Gesundheitsschutz festgestellt (Begehungsprotokolle), sind diese unmittelbar zu beseitigen und die Beseitigung innerhalb von 3 AT schriftlich an den SiGeKo zu melden.

100 Vermessung/Einmessung
Das Einmessen und Abstecken der Hauptachsen des Gebäudes nach Planvorgaben erfolgt bauseits durch den Vermesser, ebenso wird ein Höhenbezugspunkt eingerichtet.

110 Öffentlichkeitsarbeiten
Das Projekt unterliegt einer erhöhten öffentlichen Aufmerksamkeit. Aus diesem Grund werden Informationen zum Projekt und über das Projekt ausschließlich durch den AG koordiniert. Eigene Veröffentlichungen des AN über das Projekt sind mit dem AG bzw. der Projektleitung abzustimmen. Bildrechte sind im Einzelfall zu klären.

Der Bauherr behält sich vor, die Baustelle von einer Webcam filmen zu lassen, deren Bilder im Internet abrufbar sind. Der AN informiert seine Mitarbeiter entsprechend und stimmt einer Veröffentlichung dieses Bildmaterials zu.

120 Bauschild/Baureklame
Von dem AG wird für das gesamt geplante Bauvorhaben ein Bauschild errichtet. Es besteht kein Rechtsanspruch auf Nennung des Unternehmensnamens auf dem Bauschild.

Jegliche weitere Firmenreklame in Form von Schildern oder Beschriftungen, auch als Gerüstplanen o.ä. ist untersagt. Unberechtigt angebrachte Firmenreklame ist durch den AN unverzüglich auf Anforderung zu entfernen bzw. wird nach fruchtloser Aufforderung auf Kosten des AN durch den AG entfernt.

## BESONDERE VERTRAGSBEDINGUNGEN
130 Gebühren
Alle Aufwendungen und Gebühren für erforderliche Prüfungen, Gestattungen, Genehmigungen, die für die Errichtung und Inbetriebnahme der Bauteile dieses Leistungsverzeichnisses erforderlich sind, sind vom AN zu tragen und einzukalkulieren. Dies betrifft auch Gebühren für erforderliche Prüfingenieure, Einleitgebühren, Gebühren an die Stadt oder die Versorger, sofern dieses nicht im Einzelfall bereits von dem AN getragen werden.

Alle im Zusammenhang mit Sondervorschlägen und Alternativausführungen des Auftragnehmers erforderlichen Leistungen, Kosten und Gebühren (einschl. Prüfgebühren, auch die des Prüfstatikers des AG) trägt nach rechtzeitiger Abstimmung und schriftlicher Freigabe durch den AG - der AN.

Sofern für Abnahmen die Erstellung oder Beschaffung von Prüfzeugnissen, Nachweisen o. Ä. erforderlich sind, hat der AN die Kosten hierfür zu tragen und entsprechend in seine EP mit einzukalkulieren.
Den Entsorgungsnachweis muss der AN in eigener Verantwortung durchführen. Hierfür kann der AN eine (bauvorhabenbezogene) Entsorgungsnummer beantragen, sofern der AN keine eigene besitzt. Ggf. erforderliche Gebühren sind in die EP einzukalkulieren.

Die Gebühren für Wasser / Strom / WC-Nutzung trägt der AG.

140 Versicherung
Es werden vom Auftraggeber keine Umlagen für die Bauleistungsversicherung von der Abrechungssumme abgezogen. Die Selbstbeteilung für den AN beträgt 1000,- € netto je Schadensfall.

150 Bautechnische Abnahmen
Alle für die Leistungen des AN erforderlichen bautechnischen Abnahmen, sowie die Abnahme mit den Behörden und den öffentlichen Versorgungsträgern sind vom AN eigenverantwortlich vorzubereiten und durchführen zu lassen. Die Bauüberwachung ist zu diesen Abnahmen einzuladen. Die Kosten dieser Abnahmen trägt der AN.

AN-seitig erforderliche bautechnische Prüfungen sind beim Prüfingenieur des Bauherrn durchzuführen. Für die rechtzeitige vollständige Einreichung ist der AN verantwortlich. Es wird eine förmliche Abnahme
der Bauleistungen vorgenommen.

160 Güteüberwachung
Prüfzeugnisse, Herstellerdatenblätter, Verwendbarkeitsnachweise und Zulassungen sowie etwaige Unterlagen für ein Verfahren  Zustimmung im Einzelfall (ZiE)  für die vom Auftragnehmer zum Einbau oder zeitweise Überlassung vorgesehenen Stoffe und Bauteile zum Nachweis ihrer Eignung und Güte sind der Bauüberwachung des Auftraggebers vom Auftragnehmer rechtzeitig, mindestens jedoch auf Anforderung vor Ausführungsbeginn in übersichtlicher, prüfbarer Papierform zweifach zu übergeben. Die eingebauten Stoffe sind über Lieferscheine nachzuweisen.

Vorgeschriebene und anzubietende Materialien sind unter Beachtung der Richtlinien des Herstellers einzubauen. Stoffe und Bauteile müssen sich in ungebrauchtem Zustand befinden. Für die brandschutzrelevanten Bauteile hat der AN Prüfzeugnisse, Prüfbücher der eingebauten Materialien und Fachunternehmerbescheinigungen einzureichen. Der Einbau ist mit der Bauleitung und dem Brandschutzsachverständigen im Vorfeld abzustimmen. Eventuell sind Zwischenabnahmen erforderlich.

Ist die Werk- und Montageplanung des Auftragnehmers durch einen Prüfingenieur für Standsicherheit zu prüfen, sind die zu prüfenden Unterlagen zusätzlich zu den Exemplaren für die AG pro Prüfumlauf, zweifach in prüfbarer Papierform (Pläne farbig, gefaltet) dem Prüfingenieur des Auftraggebers zu übergeben.

170 Nebenangebote
Die Abgabe von Nebenangeboten ist nicht zulässig.

180 Schutz der Bauteile
Maßnahmen zum Schutz von Bauteilen vor Verunreinigung und Beschädigung durch Arbeiten sind einschl. der dazu erforderlichen Stoffe gem. VOB Teil C mit in die Einheitspreise einzukalkulieren. Das vollflächige Abdecken von Fenster- und Fassadenteilen und Bauteilen aus Stahl, Mauerwerk oder Beton, sowie Bodenbeläge, Brüstungsbretter und Treppen und sonstiger nicht zu streichender Bauteile, eloxierten bzw. empfindlichen Materialien gilt als solche Maßnahme und wird -sofern nicht anders in den Positionen aufgeführt - nicht gesondert vergütet.

190  Ausführungsunterlagen
Bestandteile der Ausschreibungen sind die im Planverzeichnis angeführten und der Leistungsbeschreibung beigefügten Pläne. Dem AN werden die Ausführungsunterlagen digital übergeben. Der AN erhält bei Auftragserhalt folgende Unterlagen kostenfrei zur Verfügung gestellt:

1 Plansatz digital
Der AN hat die Vervielfältigung der Pläne auf eigene Rechnung durchzuführen. Die Pläne sind farbig angelegt und dementsprechend zu vervielfältigen und auf der Baustelle bereit zu halten. Dies gilt auch für eine etwaige Fortschreibung dieser Unterlagen, Änderungen oder Deckblätter.

Die Planunterlagen können alternativ in einem Projektraum zur Verfügung gestellt werden, wenn der AG diesen einrichtet. Die Planunterlagen sind dann vom AN auf eigene Kosten aus dem Projektraum herunterzuladen.
Für den AN fallen zur Nutzung des Projektraumes keine Lizenzkosten an, jedoch ist ein Internetzugang zur Nutzung erforderlich. Der Aufwand für den Download von Plänen aus dem Projektraum ist einzukalkulieren.
Organisation der Zugangsberechtigung, Hilfestellung bei der Bedienung und Support leistet der Generalplaner im Bedarfsfalle telefonisch.
Der Auftragnehmer ist verpflichtet, sich anhand der Planlisten und Anschreiben von der Vollständigkeit und Richtigkeit der übergebenen Unterlagen zu überzeugen, auch hinsichtlich der Übereinstimmung untereinander, mit den örtlichen Gegebenheiten und dem Leistungsverzeichnis.

200 Abrechnungsunterlagen
Rechnungen sind zweifach zu liefern. Die Erstschrift ist dabei inkl. Aufmaß an das Planungsbüro zu liefern:

Die Zweitschrift soll aufgrund der elektronischen Rechnungserfassung nur elektronisch und mit Angabe der Maßnahmennummer AkI0026 an die folgende E-Mail Adresse gesendet werden:

rechnung@altenahr.de

Die Bauüberwachung ist bevollmächtigt, Rechnungen entgegenzunehmen und durch Stempel des Planungsbüros den Eingang formell zu dokumentieren.
Die Zweiteilung der Rechnung soll gewährleisten, dass die Bearbeitung der Rechnung innerhalb der in der VOB aufgeführten Fristen erfolgt, da eine Parallelbearbeitung durchgeführt wird. Voraussetzung hierfür ist die Prüffähigkeit und Vollständigkeit der Rechnung. Rechnungen können im Übrigen nur bearbeitet werden, wenn die vollständige Auftragsnummer aufgeführt ist.

Alle für die Abrechnung notwendigen Unterlagen (Lieferscheine, Aufmaßblätter, Stundenlohnzettel, Entsorgungsnachweise) sind in prüffähiger Form, DIN A4-Format einzureichen. Für die A-Konto-Zahlungen bzw. Schlussrechnung kann ein gemeinsam vom AN und der Bauleitung durchgeführtes Aufmaß erstellt werden, in jedem Fall ist ein prüffähiges Aufmaß vorzulegen. In Abstimmung mit der Bauleitung kann evtl. auch aufGrundlage der Ausführungspläne abgerechnet werden. Die Rechnungen müssen sich exakt auf die im LV genannten Positionen und Ordnungszahlen
beziehen und kumuliert aufgestellt sein. Den Schlussrechnungen sind unaufgefordert die Materialnachweise in Form objektbezogener Lieferscheinen beizufügen.

Bei Fragen zur Zuordnung von Massen oder Positionen ist vor Stellen der Rechnung mit der Bauleitung Rücksprache zu nehmen. Rechnungen, die ohne diese, bereits in den Leistungsverzeichnissen angelegten Zuordnungen vom AN gestellt werden, müssen zurückgeweisen werden und müssen gem. der o.g. Systematik aufgestellt werden.

Der Bieter hat sämtliche Rechnungen einschl. Aufmaße, Nachweise, Stundenlohnzettel, Entsorgungsnachweise und Lieferscheine entsprechend diesen Bauabschnitten aufzustellen. Dieses gilt auch für die bauteilbezogene Aufteilung bei Einreichung von Nachträgen. Unklarheiten bezüglich der Schnittstellen sind vorab mit der Bauleitung abzustimmen. Dieser Umstand ist mit in die Einheitspreise einzukalkulieren. Auskünfte zu dem Leistungsverzeichnis werden durch die Vergabestelle erteilt. Die Anfragen sind schriftlich an die Vergabestelle unter Hinweis auf die Vergabenummer, die betreffenden Positionen des LVs und die genaue Beschreibung der Unklarheit zu stellen.

210 Beigefügte Unterlagen und Pläne
Unterlagen und Pläne sind dem LV digital beigefügt und verbindlicher Bestandteil der Vertragsunterlagen.

## HINWEISE ZUM LEISTUNGSVERZEICHNIS
Alle für die Ausführung der Leistung in Frage kommenden Normen sowie Vorschriften der Behörden, Berufsgenossenschaften, technischen Überwachungsvereine etc. sind zu berücksichtigen und einzuhalten.

Die dem Leistungsverzeichnis beigefügten Ausführungspläne des Planungsbüros  sind Bestandteil der Leistungsbeschreibung und von den Bietern bei der Kalkulation zu beachten.

## LEISTUNGSABGRENZUNGEN
Es sind alle zu diesem Gewerk gehörenden Materialien und Leistungen, einschließlich der in den Vorbemerkungen zum Leistungsverzeichnis beschriebenen zu veranschlagen.
Die aus den Vorbemerkungen resultierenden Leistungen sind bei Angebot und Ausführung im Rahmen der aufgeführten Bezugspositionen zu berücksichtigen bzw. zu kalkulieren.

## SCHUTZ- UND SICHERHEITSMAßNAHMEN
Die ortsüblichen Schutz- und Sicherheitsmaßnahmen sind vom Auftragnehmer nach den gültigen Unfallverhütungsvorschriften und den behördlichen Bestimmungen durchzuführen. Der AN ist verpflichtet, in ausreichenden Abständen die Funktionsfähigkeit aller Sicherheitsrelevanten Leistungen zu überprüfen. Mindestens aber 1 pro Woche. Werden flüssige Brenn- und Treibstoffe im Baugelände gelagert, so sind geeignete Maßnahmen zu treffen, die jedes Eindringen dieser Stoffe in den Untergrund verhindern. Auf dem Gelände evtl. vorhandene oder das Gebäude berührende Bauteile, Leitungen, Schächte usw. sind gegen Beschädigungen abzusichern. Deren Abbau bzw. Umleitung ist vorher mit den zuständigen Stellen zu klären.

Der Auftragnehmer haftet während der Bauzeit bis zur förmlichen Übergabe der Leistungen an den Auftraggeber für alle von ihm zu vertretenden Schäden, die durch die Bautätigkeit an Erschließungsleitungen, an bestehenden Ver- und Entsorgungsleitungen, öffentlichen und privaten Verkehrsanlagen, Bepflanzungen und Grünanlagen der an das Grundstück grenzenden Bebauung und an sonstigen Anlagen auf dem Baugrundstück und benachbarten Grundstücken entstehen.

## BAUREINIGUNG UND BAUSCHUTTBESEITIGUNG
Die laufenden Schutt- und Abfallbeseitigung sowie die Baureinigung, die mindestens einmal wöchentlich während der gesamten Bauzeit durchzuführen sind, sind gem. VOB als Nebenleistungen in die Teilleistungen einzukalkulieren

Die Ausführung der Arbeiten muss staubarm und gem. den Vorgaben der Bauberufsgenossenschaft erfolgen. Dadurch entstehender Mehraufwand ist in den Einheitspreisen  einzukalkulieren.

Anfallende Abfälle sind nach Abfallart und Belastungsgrad getrennt gemäß der Abfallverzeichnis-Verordnung (AVV) zu deklarieren, gesichert auf der Baustelle bereit zu stellen und nach den abfallrechtlichen Bestimmungen ordnungsgemäß und schadlos zu entsorgen.

Die Entkernungs-, Demontage- und Abbrucharbeiten müssen grundsätzlich selektiv erfolgen, d.h. die verschiedenen Baustoffe und Materialien sind getrennt zu erfassen, zu sichern, zu transportieren und den geltenden Vorschriften entsprechend zu verwerten bzw. zu entsorgen.

Die Aufsicht über die Baureinigungsarbeiten Bauschutt- und Bauabfallbeseitigung der Gewerke obliegt dem Auftragnehmer, der auch dem Auftraggeber gegenüber hierfür die Verantwortung trägt.

Dem Auftragnehmer obliegt die Verkehrssicherungspflicht.

## HINWEISE ZUR AUSFÜHRUNG
Zur Abwicklung der übertragenden Leistungen ist vom AN schriftlich der von ihm damit betraute verantwortliche Fachbauleiter und dessen Stellvertreter vor Baubeginn zu benennen. Dieser darf während der Durchführung der Vertragsarbeiten nur mit Zustimmung der Bauleitung abgezogen werden.

Der AN ist verpflichtet über die gesamte Bauzeit ein Bautagebuch in loser Blattform zu führen, welches über folgende Punkte Auskunft gibt:

- Belegschaftsstärke, nach Berufen getrennt
- Ausgeführte Arbeiten mit Hinweis auf Positionsangaben und Massen sowie Nummern von Tagelohnberichten.
- Betriebszeiten von evtl. Wasserhaltungen
- Verzeichnis und Zeitpunkt von Baustoffprüfungen. Die Ergebnisse bzw. Prüfzeugnisse aller geforderten Baustoffprüfungen sind der Bauleitung in 2-facher Ausfertigung kostenlos zu übergeben.
- Eingang von Werkplänen und Detailzeichnungen
- Mündlich oder schriftlich gegebene Anweisungen des bauleitenden Architekten und der Fachingenieure bzw. andere Sonderfachleute.
- Besondere Vorkommnisse auf der Baustelle und sonstige nennenswerte Einzelheiten innerhalb der Bauzeit
- Das Tagebuch ist in 2-facher Ausfertigung zu führen und vom Bauleiter wöchentlich abzeichnen zu lassen und wöchentlich zu übergeben.

Alle einschlägigen Unfallverhütungsvorschriften und Arbeitsschutzbestimmungen (Arbeitsstättenverordnung und Arbeitsstättenrichtlinie) sind zwingend zu beachten und einzuhalten. Alle Beschäftigten von Firmen sind verpflichtet, diese Vorschriften und Bestimmungen einzuhalten. Die Beschäftigung haben sich vor Aufnahme der
Arbeit über die Sicherheitsmaßnahmen ausreichend zu informieren. Der SIGE-Plan (Sicherheits- und Gesundheitsplan) ist während der gesamten Bauzeit zu beachten. Den Anweisungen des Sicherheits- und Gesundheitskoordinators ist umgehend und zwingend Folge zu leisten.

Hiermit wird eindringlich auf die Benutzung der erforderlichen Sicherheitsbekleidung und die persönliche Schutzbekleidung hingewiesen.

Der AN verpflichtet sich, alle seine Mitarbeiter mit den Sicherheitsmaßnehmen auf der Baustelle vertraut zu machen. Der Inhalt des gelben und blauen Mappe der Berufsgenossenschaften sowie der SIGE-Plan sind von allen am Bau beteiligten zu beachten.

Dem AN obliegen alle zur Sicherheit der Baustelle im Rahmen seines Arbeitsumfanges erforderlichen Maßnahmen in voller eigener Verantwortung. Hierzu gehört auch die evtl. Verkehrssicherung einschl. Vorhaltung der notwendigen Verkehrsbeschilderung. Evtl. entstehende Kosten für die Anmietung von Straßenland sind Sache des AN.

Der AN ist verpflichtet, die Baustelle arbeitstäglich von Schutt, Gerümpel, Müll, Verpackungsmaterialien und sonstigen Verunreinigungen, die aus seiner Arbeitsabwicklung herrühren freizuhalten. Er ist auch für das Sauberhalten der Zufahrtswege zur Baustelle einschl. etwa in Mitleidenschaft gezogener öffentlicher Straßen und Wege im Sinne der Verkehrssicherungspflicht § 823 ff BGB im Rahmen seines Arbeitsbereiches verantwortlich. Für alle an der Unterlassung solcher Maßnahmen erwachsenden unmittelbaren Schäden haftet allein der AN. Insbesondere haftet er für alle Einrüstungen, Absturzsicherungen u. dgl.

Unzureichende Sicherungsmaßnahmen (Absturzsicherungen, Gerüste usw.)
bzw. die Beseitigung von Sicherheitsmaßnahmen durch andere am Bau Beteiligte ist unverzüglich dem SIGEKO mitzuteilen. Sicherheitsmaßnahmen, die zum Zweck der Ausführung kurzfristig entfernt werden müssen, sind unverzüglich wieder in einen ordnungsgemäßen Zustand zu bringen, so dass keine Gefährdung anderer am Bau Beteiligter ausgeschlossen wird.

Die Grenzwerte nach DIN 4150 Erschütterungen im Bauwesen sind einzuhalten.

Der AN verpflichtet sich, für sämtliche im Rahmen der Durchführung seiner Leistungen von ihm verursachten Schäden an umliegenden Gebäuden, Grundstücken, Zäunen, Pflanzungen, Wegen, Masten, Vermessungspunkten
usw. Ersatz zu leisten. Für durch ihn verursachte Beschädigungen an anderen Gewerken ist ebenfalls Ersatz zu leisten.

## ZUSÄTZLICHE TECHNISCHE VERTRAGSBEDINGUNGEN
Für das Angebot und die Ausführung gelten die VOB und sämtliche für dieses Gewerk zutreffenden DIN- Normen in der gültigen Fassung, weiterhin sind die anerkannten Regeln der Technik und die gesetzlichen und behördlichen Bestimmungen zu beachten und einzuhalten. Diese Vorschriften gelten, soweit
nicht durch besondere Bedingungen und Forderungen in dieser Leistungsbeschreibung ausdrücklich eine andere Regelung vorgesehen ist.

Ergänzend zu den in VOB Teil C aufgeführten Normen gelten die Regelwerke der nachstehend genannten Herausgeber in der zum Zeitpunkt der Ausführung gültigen Fassung als Grundlage von Kalkulation und Arbeitsausführung:

UVV Unfallverhütungsvorschriften;
AEB und die jeweils gültigen Abfallentsorgungsbestimmungen;

## 63 Trafo

### Titel 01 Trafoanlage

**01.0001 Trafo-Kompaktstation.**
Gehäuse
wetterfest, freistehend.

Trafo-Kompaktstation aus Beton, nicht begehbar, mit Beleuchtung, Doppelschließung (Trafotür Einfachschließung) und niederspannungsseitiger Messung, (Gesamtgewicht der Station ca. 16 t)

Maximale Maße:
Breite: 2,50 m
Länge: 3,00 m
Höhe: 2,50 m

- Die Mittelspannungs- und Niederspannungskabel werden offen in die Anschlussbereiche der Station geführt.
- Die Oberflächenbeschichtung ist wetterfest, umweltverträglich und UV-beständig, sowie gegen den Befall von Fungiziden resistent.
- Die Wanne ist ohne zusätzliche Beschichtung öldicht nach WHG Abschnitt 3.
- Seitenwände in Kunststoff-Reibeputz, Dach in Sichtbeton, Sockel 25 cm, Türen und Lüftungsgitter aus Aluminium
- Das Kompaktstationengehäuse ist gemäß den Anforderungen des zuständigen EVU (Westnetz) nach TAB auszuführen.

Die Farbauswahl ist mit dem Bauherren abzustimmen.
Türen und Lüftungsgitter: Alu-eloxiert
Transformator
Drehstrom-Öltransformator für Innenraumaufstellung in Hermetikausführung

- Verlustarm gemäß AA0Ak DIN EN 50588-1 (Ökodesignrichtlinie Stufe 2)

Techn. Daten
Nennleistung 6 800 kVA
Übersetzung 1 11 kV/400 V - 20 kV/400 V
Betriebsspannung  20 -11 /0,4 kV/50 Hz
Umschaltbar  2x2,5%, 5-stufig

Mittelspannungsschaltanlage
Lieferung und Einbau einer SF6-freien Mittelspannungs- Schaltanlage nach DIN EN 62271-200 (VDE 0671 Teil 200)
bestehend aus:

2 Stück Kabelabzweige inkl.
- Dreistellungs- Lasttrennschalter
- Hilfsschalter (Schalter und Erder)
- Motorantriebe DC 24 V, ansteuerbar über Feldgerät
- kap. Spannungsanzeigesystem
- Feldgerät
- inkl. MOTBUS- Standardanschluss zur FWT (alle Meldungen und Signale)
- inkl. 24 V DC Standardanschluss zur FWT

1 Stück Trafoabzweig inkl.
- Dreistellungs- Lasttrennschalter mit HH-Sicherungsanbau
- Hilfsschalter (Schalter und Erder)
- elektrische Meldung "HH-Sicherung ausgelöst"
- kap. Spannungsanzeigesystem
- Kurz- und Erdschlussrichtungsanzeiger
- Der Einsatz von HH-Sicherungen bei einer Leistung von 800 kVA ist abhängig vom zuständigen EVU und vor Ausschreibung verbindlich abzustimmen.

gesamter Block mit Hilfsschalter für Betriebsbereitschafts- anzeige einschl. Schaltanlagenzubehör wie Schalthebel etc.

Lieferung und Einbau eines luftisolierten Mittelspannungs- Messfeldes
Bestehend aus
1 Messfeld, luftisoliert
inkl. Montage und Lieferung der MS-Verrechnungswandler

Bemessungs-Spannung: 12/24 kV
Bemessung-Betriebsspannung: 20 kV
Bemessungs-Stehblitzstoßspannung: 125 kV
Bemessungs-Stehwechselspannung: 50 kV
Bemessungs-Frequenz: 50 Hz
Bemessungs-Kurzzeitstrom: 20 kA
Bemessungs-Stoßstrom: 50 kA
Bemessungs-Kurzschlussdauer: 1 s
Messfeld- Zubehör:
2 Satz Kugelbolzen 25 mm Dämpfungswiderstand

Ausführung Wandler:
 3 Stück Spannungswandler, 20.000-11.000/v3 // 100/v3 /100/v3 / 100/3 V
1. Messwicklung (100V/Wurzel3): 15 VA Kl. 0,5 (E)
2. Messwicklung (100V/Wurzel3): 2,5 VA Kl. 0,2/3P
3. Hilfswicklung (100/3V, da-dn):  100VA (8h), Kl. 3P (da-dn)

3 Stück Strom- Wandler, 50/ 5/ 1/ 1 A
1. Messkern: 10 VA, Kl. 0,5 S (E), FS 5  (Verrechnung)
2. Messkern: 2,5 VA, Kl. 0,2, FS 5  (Regeln/ Messen)
3. Schutzkern: 2,5 VA, Kl. 5P20  (Schutz)

Sendzimierverzinkte Einbaubleche zum Nachweis der Störlichtbogenprüfung

MS-Verrechnungsmessung:
Liefern und Montieren eines Zählermessschrankes gemäß TAB Westnetz GmbH, (Lieferung, Montage und Anschluss der Zähler sowie der Zählermesssatztafel erfolgt durch das EVU.
Verlegen der Messleitungen zwischen MS-Verrechnungswandlern und Zählerschrank gemäß TAB
Westnetz GmbH.

Niederspannungsverteilung
Liefern und montieren einer Niederspannungsverteilung in offener berührungssicherer Bauweise (DGVU A3).
Fertigung der Verteilung entsprechend den gültigen IEC-, EN bzw. VDE-Vorschriften
Bemessungsspannung: 50 Hz 1480 A
Bemessungsbetriebsstrom:  230 V / AC 50Hz
Bemessungsspannung Hilfsstromkreise: IP 2x
Schutzart:
bestehend aus:
1 Stück Montageblech fvz.
1 Stück Sammelschienensystem 100x10 mm Cu (L1-L2-L3-PEN)
3 Stück Stromwandler 1500/5 A, 10 VA, Kl. 1 auf Messgerät
1 Stück Erdungsfestpunkt, M12
1 Stück NH-Sicherungs- Lasttrenner als Einspeiseschalter, 1600A, ohne Sicherungen

12 Stück NH-Sicherungs-Lastschaltleisten, 400 A,
  dreipolig, mit V- Klemme ohne Sicherungen
12 Stück V-Klemmen für PEN-Schiene
  1 Stück Leistungsschalter als Einspeiseschalter, 1000A,
  Ic= 55kA, dreipolig,
  mit Überstromauslösesystem
  mit Unterspannungsauslöser 24 V DC
  mit Hilfsschalter
  4 Stück Einbau und Verdrahtung von Kombi- Überspannungs-
  Ableitern auf Funkenstreckenbasis mit integrierter Ableiter-
  Vorsicherung
  3 Stück zwischen Phase und N
  1 Stück zwischen PE und N (Reserve bei PEN)

  1 Stück Kleinverteiler
- 1 Stück Kleinverteilergehäuse (Abm.: 370x302x221 mm)
- 1 Stück Vorsicherung D0-Sicherung 3-polig inkl. Schmelzsicherung D02 25A
- 1 Stück digitales Einbaumessgerät mit 3xU 4xI und Modbus
 inkl. Absicherung LSS B6A 3-polig "Messspannung"
 inkl. Absicherung LSS B6A 1-polig "Hilfsspannung"
- 3 Stück Sicherheitskontakt Steckbuchsen Schwarz
 inkl. Absicherung durch LSS B6A 3-polig "Messspannung"
- 1 Stück Schutzkontakt-Steckdose für Fronttafeleinbau (RCD inkl.)
 inkl. Absicherung LSS B16A 1-polig
- 1 Stück Absicherung "Beleuchtung" LSS B16A 1-polig
- 1 Stück Absicherung "Reserve" LSS B16A 1-polig
- 1 Stück Absicherung "Reserve" LSS B6A 1-polig

Verteilung komplett aufgebaut und verdrahtet,
Stückprüfung gem. IEC 60439
inkl. deutschsprachiger Dokumentation (Hardcopy bzw. PDF-Format) bestehend aus:
- Aufbauplan
- 1-poliges Übersichtschaltbild
- 3-poliger NS-Schaltplan
- Klemmenplan
1 NS-Kabeltrageisen, 40x40x5, fvz., ohne Befestigungsschellen

Schutz- und Fernwirktechnik
1 Stück Montage und Anschluss des vom VNB beigestellten und parametrierten Gateways
(WNGW inkl. Antenne).

1 Stück Lieferung, Montage und Verdrahtung eines Isolierstoffverteilers inkl Fernwirkgerät. Unterstütze Protokolle:

-HHTP
-HTTPS
-SFTP
-SNTP Client/Server
-SNMP
-IPsec
-syslog
-IEC 60870-5-101 Master/Slave (über zudätzliche serielle Kommunikationsdmodule)
-IEC 60870-5-103 Master (über zusätzliche serielle Kommunikationsdmodule)
-Modbus RTU Master (über zusätzliche serielle Kommunikationsdmodule)
-IEC 60870-5-104 Client/Server
-Modbus TCP Client
-IEC 61850 MMS + GOOSE

1 Stück Lieferung, Montage und Verdrahtung einer Spannungsversorgung 24 V DC

1 Stück Lieferung, Montage und Verdrahtung eines Energiespeichers

1 Stück Lieferung, Montage und Verdrahtung eines Schutzrelais, Schutz und Steuergerät

Alle Verbindungskabel (Modbus, 24 V DC, 230 V AC) zwischen den einzelnen Isolierstoff- Verteilern sind inklusive.
Die FWT wird durch in Betrieb genommen mit Anmeldung Leitstelle inkl. HLP und Q/S- Prüfung. Dies betrifft nur die Hardware, die in der Station verbaut ist, externe Hardware ist ausgeschlossen.
Die Schutzprüfung erfolgt im Werk inkl. Schutzprüfprotokoll.

Inkl. Zubehör
· Sicherheits- und Verbotsschilder gemäß DIN 4844
· Übersichtsplan der Mittelspannungsanlage
· Erdungsplan
· Erdungs- und Kurzschlussvorrichtung
· Betätigungshebel
· Stationsdokumentation

Zu liefern und montieren.
Menge: 1,000 St

**01.0002 Aufstellen der vorgenannten Trafoanlage am Aufstellungsort.**
Aufstellen der vorgenannten Trafoanlage am Aufstellungsort, ca. 15 m von der öffentlichen Straße entfernt. Einschl. den erforderlichen Krankosten sowie allen evtl. mit der Trafolieferung erforderlichen Nebenkosten.
Menge: 1,000 St

**01.0003 Anschluss der mittelspannungsseitigen Stromleitungszuführung.**
Anschluss der mittelspannungsseitigen Stromleitungszuführung auf die vorbeschriebene Trafoanlage unter Hinzulieferung der erforderlichen Kabelschuhe und Klemmmaterialien auf die hierfür vorgesehenen Leitungsabgänge der Schaltanlage des Trafos.
Menge: 1,000 St

**01.0004 Genehmigungszeichnungen EVU.**
Erstellung von Genehmigungszeichnungen für das EVU, sowie Unterstützung zu den VNB Unterlagen. Nicht enthalten sind Unterlagen und Unterstützung zu nicht im Lieferumfang befindlichen Anlagenkomponenten, wie PV-Anlagen und Ladeinfrastruktur.
Menge: 1,000 St

**01.0005 Inbetriebnahme mit EVU.**
Tagespauschale Inbetriebnahme der gesamten Mittel- und Niederspannungsanlage mit dem EVU und dem AG, einschl. der Einweisung in die Anlage mit dem AG oder dessen Beauftragten.
Menge: 1,000 St

### Titel 02 Ringerder

**02.0001 V4A Bandeisen als Ringerder.**
V4A Bandeisen in Teillängen als Erdungsverbindungsleitung (ohne Erdgraben) im erdfeuchten Boden verlegen. Zu liefern und montieren.
Menge: 120,000 m

**02.0002 Anschluss Potentialerder durch Klemmen.**
Anschlüsse des Potentialerders an baus. Metallgegenstände wie Außengeländer, Gitterroste oder Metallüberstände und sonstige leitfähige Teile durch Klemmen. Zu liefern und montieren.
Menge: 2,000 St

**02.0003 Messung Erdungswiderstand.**
Messung des Erdungswiderstandes der gesamten Erdungsanlage lt. DIN VDE 0100 Teil 610, Abs. 5.6.1.5. mit 24 Einzel-Messpunkten.
Die Ergebnisse sind in den Übergabeschein und in dem Prüfbuch einzutragen.
Menge: 1,000 St

**02.0004 Kreuzstückedelstahlklemme.**
Kreuzstückedelstahlklemme für zwei Rund- und Fachleiter nicht rostend ausgeführt nach DIN 48852, EN 501641-1, V4A. Zu liefern und montieren.
Menge: 16,000 St

**02.0005 SV-Klemmen für Flachleiter.**
SV-Klemmen für Flachleiter nicht rostend ausgeführt nach DIN 48852, V4A. Zu liefern und montieren.
Menge: 8,000 St

**02.0006 Kreuzstückklemme.**
Kreuzstückklemme mit Zwischenplatte für Rund- und Flachleiter, nicht rostend ausgeführt nach DIN 48852, EN 501641-1, V4A. Zu liefern und montieren.
Menge: 4,000 St

**02.0007 Abstandshalter zum vorlegen von Erdungsleitungen.**
Abstandshalter zum vorlegen von Erdungsleitungen in der Fundamentsohle.

Werkstoff : St/tZn
Aufnahme FI : 40 mm
Aufnahme Rd : 8-10 mm
Länge : 300 mm

Zu liefern und montieren.
Menge: 40,000 St

**02.0008 Kreuzstücke.**
Kreuzstücke, für ober- und unterirdische Verbindungen zum Verbinden von Leitern, in Kreuz- und T-Anordnung.

Werkstoff Klemme : NIRO (V4A)
Klemmbereich Rd / FI : 8-10 mm / 30 mm
Klemmbereich FI / FI : 30 / 30 mm
Werkstoff-Nr. : 1.4571 / 1.4404 / 1.4401
ASTM / AISI : 316Ti / 316L / 316
Normbezug : DIN EN 62561-1

Zu liefern und montieren.
Menge: 4,000 St

**02.0009 Tiefenerder.**
Tiefenerder, Stablänge 1500 m, Edelstahl (V4A) Ø 20 mm, einschl. Schlagspitze liefern und montieren.
Menge: 27,000 m

**02.0010 Anschlussklemme für Tiefenerder.**
Anschlussklemme für Tiefenerder, Edelstahl (V4A)
Rd Ø 8-10 mm / Ø 20 mm, liefern und montieren.
Menge: 3,000 St

### Titel 03 Stundenlohnarbeiten

**03.0001 Mittelspannungs-Monteurstunden.**
Mittelspannungs-Monteurstunden zum Nachweis auf besondere Anweisung der Bauüberwachung = Vertreter AG. Die Rapportzettel sind täglich der Bauüberwachung = Vertreter AG vorzulegen.
Menge: 10,000 h

**03.0002 Helferstunden.**
Helferstunden zum Nachweis auf besondere Anweisung der Bauüberwachung = Vertreter AG. Die Rapportzettel sind täglich der Bauüberwachung = Vertreter AG vorzulegen.
Menge: 10,000 h

**03.0003 Prüftechnikerstunden.**
Prüftechniker zur Parametrierung und Programmierung von Schutzgeräten sowie zur Unterstützung der Inbetriebnahme (IBN) von PV-Anlagen.
Menge: 10,000 h

**03.0004 Erstellung der Montageplanung.**
Pauschale für die Erstellung der Montageplanung der Trafoanlage einschl. der Fundamentplanung und der Erdungsplanung für den Potentialausgleich der Kompaktstation.

Die Montageplanung ist spätestens 4 Wochen nach Auftragserteilung der Bauleitung zur Prüfung und Freigabe vorzulegen.
Menge: 1,000 St

**03.0005 Dokumentation.**
Aufstellen von techn. Unterlagen.

Die Revisions- und Bestandsunterlagen sind in 2-facher Ausfertigung mit detailliertem Inhaltsverzeichnis in DIN-A4-Ordner geheftet, sowie digital auf einen Datenträger, vor der Abnahme der Anlage dem Auftraggeber zu übergeben.

Im einzelnen bestehend aus:

- Anlagenbeschreibung
- Techn. Daten
- Fachunternehmerbescheinigung
- Konformitätserklärung
- Sollwerteinstellungen
- Techn. Unterlagen über die eingebauten Geräte
- Wartungs- und Ersatzteillisten der Hersteller
- Bestandszeichnungen der Anlage (Grundrisse, Detailpläne, Anlagen-Schemata)
- Pläne als Pause oder Plott - farbig angelegt
- 1 komplette Dokumentation auf Datenträger, einschl. allen Planunterlagen sowie der Bedienungs- und Wartungsaleitung
Menge: 1,000 St
